# Haustür- und Briefkastenanlagen
Angebotsaufforderung (GAEB 90, DA83)
Währung: EUR

## Haustür- und Briefkastenanlagen
Datum: 05.06.25

### Bereich 1 Schlosserarbeiten

*Hinweis*
Bauvorhaben:

Essen, Barchemhöhe 10-22

Beginn der Arbeiten: 01.09.2025

*Hinweis*
A) ALLGEMEINE VORBEMERKUNGEN FÜR LEISTUNGSVERZEICHNISSE
(MLV)
=======================================================
==========

A1) ALLGEMEINES

Diesem Leistungsverzeichnis liegen die "Zusätzliche
Vertragsbedingungen für die Ausführung von
Bauleistungen (Z-VOB/B)" der Immeo=Wohnen in der bei
Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Immeo=Wohnen in der jeweils
gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Immeo=Wohnen um einen verbesserten
Kundendienst herauszustellen.

2) Die Mieter betroffener Häuser sind rechtzeitig vor
Durchführung der Reparaturarbeiten zu verständigen,
ggf. durch Aushang im Treppenhaus oder auch
individuelle Terminvereinbarung mit dem einzelnen
Mieter.

3) Bei Arbeiten in Wohnungen sind Möbel und sonstiges
Mietereigentum, Bodenflächen und angrenzende Bauteile
etc. im Bereich der auszuführenden Arbeiten durch
Folie, evtl. Schaltafeln oder Ähnliches zu schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen)

6) das, ggf. tägliche, Säubern der Arbeitsstelle

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN FÜR
EINHEITSPREISABKOMMEN
=======================================================
===============

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B6) Sonstiges

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

Zu beachten ist, das die angegebenen Maße, alle ca.
Maße sind.

#### Abschnitt 1.1 Haustüranlage

**1.1.10 Hauseingangstür mit Seitenteilen, 10 WE**
Hauseingangstür mit Seitenteilen, 10 WE
Barchemhöhe 14 und 16

Türelement 3.800 x 2.000mm

bestehend aus zwei feststehenden Seitenteilen und einer
einflg. Tür. System: Akotherm AT 740si

Tür-/Flügelbeschreibung:
Tür 1-flügelig nach innen öffnend DIN L

Aufteilung (v.l.n.r.):
- Türflügel Breite ca. 1200mm, mittig durch 1 Stk.
Quersprosse
getrennt
- feststehendes Seitenteil Breite ca. 600mm, durch 2
Stk.
Quersprossen zur Einfassung der Klingelanlage getrennt
- feststehendes Seitenteil Breite ca. 1900mm,
mittig durch 1 Stk. Quersprosse getrennt

Oberflächen:
Profile: RAL 7016 matt

Verglasung:
44mm Iso 3-fach VSG klar
Ud= 1,0 (W/qmK)

Paneel:
1 x 44mm BK- und Klingelanlage Allebacker, 10 WE, mit
flächenbündigen Namensschildern und zweitem
Namensschild
"Werbung ja/nein", Taster VA flächenbündig, mit
LED-Ringbeleuchtung, Oberfläche RAL 7016 matt.

Türbeschläge:
Sicherheits-Rosette oval PZ-gelocht Edelstahl V2A matt
gebürstet,
PZ-Rosette Nr. 782 ovale Form, PZ-gelocht für
Rohrrahmentür
Edelstahl V2A matt gebürstet,
Türdrücker Nr. 255/788/8 festdrehbar,ovale Rosette 8 mm
4k
Edelstahl V2A matt gebürstet
Knauf-PZ + 27 Schlüssel
Elektro-Türöffner Mod.118 E.13 6-12V AC/DC
(Sonderspannung
gal verzinkt
Dorma Türgriff Bausatz TG 9394 40 mm Durchm.
- 3 mm Mat.st.
Edelstahl V2A matt gebürstet, türhoch
Schließblech f. E-Öffner 270x24x3mm, Ident-Nr. 104295
Schlie
Edelstahl V2A matt gebürstet
Türschließer DC700 Gr. 3-6 EV1 silberfarben
Montageplatte A120 f. Türschließer DC200/DC300/
DC500/DC70 St
gelb chromatiert
Aluminium-Türband 3D-PLUS 2-teilig 23mm DP/65mm
Achse EV1
silberfarben
Sicherheits-Einsteckschloss 25 mm
Riegelausschluss 44 Dorn P
Edelstahl V2A matt gebürstet
Rastfeststelleinheit A152 130°
Gleitschiene G195 höhenverstellbar EV1 silberfarben

Zusatzartikel:
VA Sockelblech

Montage:
Demontage, Montage mit Abdichtung zum Baukörper, inkl.
Aluminium-Winkelverleistung

Bauseitige Leistung:
Klingelanlage (Verdrahtung etc., Seitenteilelement nur
vorgerüstet)
Elektroarbeiten
Maurer-, Decken- und Fliesenarbeiten
Menge: 2,000 Stck

**1.1.20 Hauseingangstür mit Seitenteilen, 8 WE**
Hauseingangstür mit Seitenteilen, 8 WE
Barchemhöhe 18, 20 und 22

Türelement 3.800 x 2.000mm

bestehend aus zwei feststehenden Seitenteilen und einer
einflg. Tür. System: Akotherm AT 740si

Tür-/Flügelbeschreibung:
Tür 1-flügelig nach innen öffnend DIN L

Aufteilung (v.l.n.r.):
- Türflügel Breite ca. 1200mm, mittig durch 1 Stk.
Quersprosse
getrennt
- feststehendes Seitenteil Breite ca. 600mm, durch 2
Stk.
Quersprossen zur Einfassung der Klingelanlage getrennt
- feststehendes Seitenteil Breite ca. 1900mm,
mittig durch 1 Stk. Quersprosse getrennt

Oberflächen:
Profile: RAL 7016 matt

Verglasung:
44mm Iso 3-fach VSG klar
Ud= 1,0 (W/qmK)

Paneel:
1 x 44mm BK- und Klingelanlage Allebacker, 8 WE, mit
flächenbündigen Namensschildern und zweitem
Namensschild
"Werbung ja/nein", Taster VA flächenbündig, mit
LED-Ringbeleuchtung, Oberfläche RAL 7016 matt.

Türbeschläge:
Sicherheits-Rosette oval PZ-gelocht Edelstahl V2A matt
gebürstet,
PZ-Rosette Nr. 782 ovale Form, PZ-gelocht für
Rohrrahmentür
Edelstahl V2A matt gebürstet,
Türdrücker Nr. 255/788/8 festdrehbar,ovale Rosette 8 mm
4k
Edelstahl V2A matt gebürstet
Knauf-PZ + 27 Schlüssel
Elektro-Türöffner Mod.118 E.13 6-12V AC/DC
(Sonderspannung
gal verzinkt
Dorma Türgriff Bausatz TG 9394 40 mm Durchm.
- 3 mm Mat.st.
Edelstahl V2A matt gebürstet, türhoch
Schließblech f. E-Öffner 270x24x3mm, Ident-Nr. 104295
Schlie
Edelstahl V2A matt gebürstet
Türschließer DC700 Gr. 3-6 EV1 silberfarben
Montageplatte A120 f. Türschließer DC200/DC300/
DC500/DC70 St
gelb chromatiert
Aluminium-Türband 3D-PLUS 2-teilig 23mm DP/65mm
Achse EV1
silberfarben
Sicherheits-Einsteckschloss 25 mm
Riegelausschluss 44 Dorn P
Edelstahl V2A matt gebürstet
Rastfeststelleinheit A152 130°
Gleitschiene G195 höhenverstellbar EV1 silberfarben

Zusatzartikel:
VA Sockelblech

Montage:
Demontage, Montage mit Abdichtung zum Baukörper, inkl.
Aluminium-Winkelverleistung

Bauseitige Leistung:
Klingelanlage (Verdrahtung etc., Seitenteilelement nur
vorgerüstet)
Elektroarbeiten
Maurer-, Decken- und Fliesenarbeiten
Menge: 3,000 Stck

**1.1.30 Hauseingangstür, 1-flg.**
Hauseingangstür, 1-flg.
Barchemhöhe 12

Türelement 1.100 x 2.000mm

bestehend aus einer einflg. Tür.
System: Akotherm AT 740si

Tür-/Flügelbeschreibung:
Tür 1-flügelig nach innen öffnend DIN L, Breite ca.
1200mm, mittig durch 1 Stk. Quersprosse getrennt

Oberflächen:
Profile: RAL 7016 matt

Verglasung:
44mm Iso 3-fach VSG klar
Ud= 1,0 (W/qmK)

Türbeschläge:
Sicherheits-Rosette oval PZ-gelocht Edelstahl V2A matt
gebürstet
PZ-Rosette Nr. 782 ovale Form, PZ-gelocht für
Rohrrahmentür
Edelstahl V2A matt gebürstet
Türdrücker Nr. 255/788/8 festdrehbar,ovale Rosette 8 mm
4k
Edelstahl V2A matt gebürstet
Knauf-PZ + 27 Schlüssel
Elektro-Türöffner Mod.118 E.13 6-12V AC/DC
 (Sonderspannung St
gal verzinkt
Dorma Türgriff Bausatz TG 9394 40 mm Durchm.
- 3 mm Mat.st.
Edelstahl V2A matt gebürstet, türhoch
Schließblech f. E-Öffner 270x24x3mm, Ident-Nr. 104295
Schlie
Edelstahl V2A matt gebürstet
Türschließer DC700 Gr. 3-6 EV1 silberfarben
Montageplatte A120 f. Türschließer DC200/DC300/
DC500/DC70 St
gelb chromatiert
Aluminium-Türband 3D-PLUS 2-teilig 23mm DP/65mm Achse
EV1
silberfarben
Sicherheits-Einsteckschloss 25 mm Riegelausschluss 44
Dorn P
Edelstahl V2A matt gebürstet
Rastfeststelleinheit A152 130°
Gleitschiene G195 höhenverstellbar EV1 silberfarben

Zusatzartikel:
VA Sockelblech

Montage:
Demontage, Montage mit Abdichtung zum Baukörper, inkl.
Aluminium-Winkelverleistung

Bauseitige Leistung:
Klingelanlage (Verdrahtung etc., Seitenteilelement nur
vorgerüstet)
Elektroarbeiten
Maurer-, Decken- und Fliesenarbeiten
Menge: 1,000 Stck

#### Abschnitt 1.2 Briefkastenanlage

**1.2.10 Freistehende Briefkastenanlage für 8 WE**
Freistehende Briefkastenanlage für 8 WE
Barchemhöhe 12, 18, 20 und 22

Fabrikat Allebacker
Verkleidung ModernLine
gem. folgender Aufteilung und Skizze liefern:
- 2 Reihen nebeneinander, 4 Reihen übereinander
- 8 Stk. Kästen 370x110x280
- flächenbündige Namensschilder
- zusätzliches Namensschilder "Werbung ja/nein" je WE -
Pfostentiefe 280mm (wie Kastentiefe)

liefern und einbetonieren.
Menge: 4,000 Stck

**1.2.20 Freistehende Briefkastenanlage für 10 WE**
Freistehende Briefkastenanlage für 10 WE
Barchemhöhe 14 und 16

Fabrikat Allebacker
Verkleidung ModernLine
gem. folgender Aufteilung und Skizze liefern:
- 2 Reihen nebeneinander, 5 Reihen übereinander
- 10 Stk. Kästen 370x110x280
- flächenbündige Namensschilder
- zusätzliches Namensschilder "Werbung ja/nein" je WE -
Pfostentiefe 280mm (wie Kastentiefe)

liefern und einbetonieren.
Menge: 2,000 St

USt %: 19,00
